# Rahmenvertrag Großtafeln Wegweisung AMO AMS 2026-2028
Angebotsaufforderung (GAEB 90, DA83)
Währung: EUR
Auftraggeber: Autobahn GmbH des Bundes

## Rahmenvertrag Großtafeln Wegweisung AMO
Datum: 11.05.26

### Abschnitt 01 LV Großtafeln/Wegweisung

#### Unterabschnitt 01.01 Allgemeines

**01.01.0001 Auflistung abgerufener Mengen**
Der Auftragnehmer erstellt eine Liste (im Excel-Format)
der abgerufenen Menge während der Laufzeit und reicht
diese 4 Monate vor Ablauf des Rahmenvertrages bei der
Autobahn GmbH des Bundes ein.
Aufstellung gemäß "Anlage 1 zum LV".
Menge: 1,000 Psch

**01.01.0002 Erstellung der Gesamtauflistung**
Der Auftragnehmer erstellt eine Liste (im Excel-Format)
der komplett abgerufenen Mengen aus der Laufzeit,
sobald die
Vertragslaufzeit beendet ist, und reicht diese bei der
Autobahn GmbH des Bundes ein.
Aufstellung gemäß "Anlage 1 zum LV".
Menge: 1,000 Psch

**01.01.0003 Ausführungsstatik**
Ausführungsstatik aufstellen, prüfen und liefern
Standsicherheitsnachweise, Ausführungsstatiken für die
Aufstellungsvorrichtungen, Aufhängevorrichtungen usw.
und der Schellen und Fundamente aufstellen, prüfen und
mit den Originalunterschriften des Erstellers und des
Prüfers liefern.

Das Prüfen der Statik hat durch einen zugelassenen und
vom AG akzeptierten Prüfingenieur zu
erfolgen (s. Baubeschreibung 3.6 "Statischer
Nachweis").

Bei elektronisch aufgestellten
Standsicherheitsnachweisen die Ausgangswerte,
Rechengänge und die wesentlichen Ergebnisse
programmunabhängig mit grafischen Darstellungen und
Tabellen ausarbeiten und liefern.
Menge: 15,000 St

**01.01.0004 Ausführungszeichnungen**
Ausführungszeichnungen aufstellen und liefern
Ausführungszeichnungen für die Wegweiser und
Abdeckbleche aufstellen und mit den
Originalunterschriften des AN und des Erstellers
digital liefern.
Menge: 25,000 St

**01.01.0005 Dokumentation der Beschilderung**
Nach Bauende sind dem AG Datenblätter der Wegweiser zu
übergeben (Digital als PDF-Datei) die mindestens
folgende Angaben enthalten:
- Kennzeichnung (z. B. A1-34N-VW)
- Aufstelldatum des Verkehrszeichens
- digitales Foto der Vorderseite von Schild und
Aufstellvorrichtung/VZB einschl. Fahrbahn, mit
Aufnahmedatum
- digitales Foto der Hinterseite von Schild und
Aufstellvor- richtung/VZB, mit Aufnahmedatum
- Folientyp, ggf. Hinweis auf Antitaubeschichtung
- Angaben zur Aufstellvorrichtung und Gründung
- Angaben zum Schilderhersteller (Name und Anschrift)
- Nummer der Ausschreibung
Menge: 25,000 St

**01.01.0006 Koordinierung gem. BaustellV**
Pflichtübernahme von Maßnahmen gem. §  3 Abs.
1, Satz 1, im Rahmen des § 4 BaustellV durch
einen unabhängigen und geeigneten Sicherheits- und
Gesundheitsschutzkoordinator für die Dauer der
Baumaßnahme. Der Koordinator nimmt diese Aufgaben auch
für Teilleistungen wahr, die Nachunternehmen übertragen
werden und hat den Sicherheits- und
Gesundheitsschutzplan auf der Baustelle sichtbar und
witterungsgeschützt auszuhängen, fortzuschreiben und
bei erheblichen Änderungen währen der Bauzeit
anzupassen.
Menge: 5,000 St

**01.01.0007 Hubarbeitsbühne**
Hubarbeitsbühne H=10m, Tragfähigkeit 200kg,
zur Montage/Demontage an Schilderbrücken pro Standort,
anfahren, abfahren, umsetzen.
Menge: 15,000 St

#### Unterabschnitt 01.02 Verkehrssicherung

**01.02.0001 Verk.sich. kürzerer Dauer durchf.*stat. Arbeitsst.*über 4 bis 8 Std. bei Tageslicht**
StL-Nr. 22110513590192100
Verkehrssicherung an Arbeitsstellen von kürzerer Dauer
betriebsfertig aufbauen, vorhalten, warten, instand
setzen, betreiben und abbauen. Vorübergehende Verkehrssicherungsmaßnahmen durchführen.
Nach RSA, Regelplan 'D III / 1l'
Für stationäre Arbeitsstelle.
Länge des Arbeitsbereiches '10m'
Gesamtdauer der Verkehrsführung über 4 Std. bis 8 Std.
Bei Tageslicht.
Menge: 5,000 St
Zuordnung: 105

**01.02.0002 Verk.sich. kürzerer Dauer durchf.*stat. Arbeitsst.*über 4 bis 8 Std. bei Tageslicht**
StL-Nr. 22110513590192100
Verkehrssicherung an Arbeitsstellen von kürzerer Dauer
betriebsfertig aufbauen, vorhalten, warten, instand
setzen, betreiben und abbauen. Vorübergehende Verkehrssicherungsmaßnahmen durchführen.
Nach RSA, Regelplan 'D III / 1r'
Für stationäre Arbeitsstelle.
Länge des Arbeitsbereiches '10m'
Gesamtdauer der Verkehrsführung über 4 Std. bis 8 Std.
Bei Tageslicht.
Menge: 5,000 St
Zuordnung: 105

**01.02.0003 Verk.sich. kürzerer Dauer durchf.*stat. Arbeitsst.*über 4 bis 8 Std. bei Tageslicht**
StL-Nr. 22110513590192100
Verkehrssicherung an Arbeitsstellen von kürzerer Dauer
betriebsfertig aufbauen, vorhalten, warten, instand
setzen, betreiben und abbauen. Vorübergehende Verkehrssicherungsmaßnahmen durchführen.
Nach RSA, Regelplan 'D III / 2'
Für stationäre Arbeitsstelle.
Länge des Arbeitsbereiches '10m'
Gesamtdauer der Verkehrsführung über 4 Std. bis 8 Std.
Bei Tageslicht.
Menge: 5,000 St
Zuordnung: 105

**01.02.0004 Verk.sich. kürzerer Dauer durchf.*stat. Arbeitsst.*über 4 bis 8 Std. bei Tageslicht**
StL-Nr. 22110513590192100
Verkehrssicherung an Arbeitsstellen von kürzerer Dauer
betriebsfertig aufbauen, vorhalten, warten, instand
setzen, betreiben und abbauen. Vorübergehende Verkehrssicherungsmaßnahmen durchführen.
Nach RSA, Regelplan 'D III / 3'
Für stationäre Arbeitsstelle.
Länge des Arbeitsbereiches '10m'
Gesamtdauer der Verkehrsführung über 4 Std. bis 8 Std.
Bei Tageslicht.
Menge: 2,000 St
Zuordnung: 105

**01.02.0005 Verk.sich. kürzerer Dauer durchf.*stat. Arbeitsst.*über 4 bis 8 Std. bei Tageslicht**
StL-Nr. 22110513590192100
Verkehrssicherung an Arbeitsstellen von kürzerer Dauer
betriebsfertig aufbauen, vorhalten, warten, instand
setzen, betreiben und abbauen. Vorübergehende Verkehrssicherungsmaßnahmen durchführen.
Nach RSA, Regelplan 'D III / 4'
Für stationäre Arbeitsstelle.
Länge des Arbeitsbereiches '10m'
Gesamtdauer der Verkehrsführung über 4 Std. bis 8 Std.
Bei Tageslicht.
Menge: 2,000 St
Zuordnung: 105

**01.02.0006 Verk.sich. kürzerer Dauer durchf.*stat. Arbeitsst.*über 4 bis 8 Std. bei Dunkelheit**
StL-Nr. 22110513590192200
Verkehrssicherung an Arbeitsstellen von kürzerer Dauer
betriebsfertig aufbauen, vorhalten, warten, instand
setzen, betreiben und abbauen. Vorübergehende Verkehrssicherungsmaßnahmen durchführen.
Nach RSA, Regelplan 'D IV / 1l'
Für stationäre Arbeitsstelle.
Länge des Arbeitsbereiches '10m'
Gesamtdauer der Verkehrsführung über 4 Std. bis 8 Std.
Bei Dunkelheit.
Menge: 2,000 St
Zuordnung: 105

**01.02.0007 Verk.sich. kürzerer Dauer durchf.*stat. Arbeitsst.*über 4 bis 8 Std. bei Dunkelheit**
StL-Nr. 22110513590192200
Verkehrssicherung an Arbeitsstellen von kürzerer Dauer
betriebsfertig aufbauen, vorhalten, warten, instand
setzen, betreiben und abbauen. Vorübergehende Verkehrssicherungsmaßnahmen durchführen.
Nach RSA, Regelplan 'D IV / 1r'
Für stationäre Arbeitsstelle.
Länge des Arbeitsbereiches '10m'
Gesamtdauer der Verkehrsführung über 4 Std. bis 8 Std.
Bei Dunkelheit.
Menge: 2,000 St
Zuordnung: 105

**01.02.0008 Verk.sich. kürzerer Dauer durchf.*stat. Arbeitsst.*über 4 bis 8 Std. bei Dunkelheit**
StL-Nr. 22110513590192200
Verkehrssicherung an Arbeitsstellen von kürzerer Dauer
betriebsfertig aufbauen, vorhalten, warten, instand
setzen, betreiben und abbauen. Vorübergehende Verkehrssicherungsmaßnahmen durchführen.
Nach RSA, Regelplan 'D IV / 2'
Für stationäre Arbeitsstelle.
Länge des Arbeitsbereiches '10m'
Gesamtdauer der Verkehrsführung über 4 Std. bis 8 Std.
Bei Dunkelheit.
Menge: 2,000 St
Zuordnung: 105

**01.02.0009 Verk.sich. kürzerer Dauer durchf.*stat. Arbeitsst.*über 4 bis 8 Std. bei Dunkelheit**
StL-Nr. 22110513590192200
Verkehrssicherung an Arbeitsstellen von kürzerer Dauer
betriebsfertig aufbauen, vorhalten, warten, instand
setzen, betreiben und abbauen. Vorübergehende Verkehrssicherungsmaßnahmen durchführen.
Nach RSA, Regelplan 'D IV / 3'
Für stationäre Arbeitsstelle.
Länge des Arbeitsbereiches '10m'
Gesamtdauer der Verkehrsführung über 4 Std. bis 8 Std.
Bei Dunkelheit.
Menge: 2,000 St
Zuordnung: 105

**01.02.0010 Verkehrssicherung Seitenstreifen**
Verkehrssicherung an Arbeitsstellen von kürzerer Dauer
auf dem Seitenstreifen betriebsfertig aufbauen,
vorhalten, warten, instandsetzen, betreiben und
abbauen, bei Bedarf umsetzen.
Verkehrstechnische Gestaltung gem. RSA 21, Bild D-5.
Gesamtdauer der Verkehrsführung über 4 Std. bis 8 Std.
Bei Tageslicht.
Menge: 10,000 St

**01.02.0011 Verkehrssicherung Seitenstreifen**
Verkehrssicherung an Arbeitsstellen von kürzerer Dauer
auf dem Seitenstreifen betriebsfertig aufbauen,
vorhalten, warten, instandsetzen, betreiben und
abbauen, bei Bedarf umsetzen.
Verkehrstechnische Gestaltung gem. RSA 21, Bild D-5.
Gesamtdauer der Verkehrsführung über 4 Std. bis 8 Std.
Bei Dunkelheit.
Menge: 2,000 St

#### Unterabschnitt 01.03 Erd- und Betonarbeiten

**01.03.0001 Oberboden aufn. und seitl. lagern**
Oberboden aufnehmen und seitlich lagern.
Dicke des Abtrages über 10 cm bis 30 cm.
Menge: 15,000 m2

**01.03.0002 Gelag. Oberboden einb. und ansäen**
Seitlich gelagerten Oberboden einbauen und
mit Rasen ansäen.
Dicke der Andeckung 25 cm.
Menge: 15,000 m2

**01.03.0003 Suchgraben herstellen**
Boden für Suchgraben per Handschachtung ausheben, zur
Wiederverwendung seitlich lagern und nach Beendigung
der Suche wieder einbauen und verdichten.
Vorschriften der Versorgungsunternehmen beachten.
Klassen 3 bis 5.
Grabentiefe bis 1,25 m, Grabenbreite bis 0,50 m.
Abgerechnet wird mit senkrechten Wänden.
Das Aufnehmen der Oberfläche aus Oberboden, Pflaster,
Platten oder Asphalt wird gesondert vergütet.
Menge: 10,000 m3

**01.03.0004 Boden für Baugrube ausheben**
Baugrube für alle Ortbetonfundamente herstellen
Klassen 3 bis 5. Baugrubentiefe bis ca. 1,20 m.
Aushub zur Wiederverwendung seitlich lagern, nach
Herstellung der Fundamente in erforderlichem Umfang als
Hinterfüllung einbauen. Überschüssigen Boden der
Verwertung nach Wahl des AN zuführen.
Abgerechnet wird senkrecht über der Grundfläche des
Fundamentes.
Das Aufnehmen und Wiederherstellen aus Oberboden,
Pflaster, Platten oder Asphalt wird gesondert vergütet.
Menge: 25,000 m3

**01.03.0005 Fundamente herstellen**
Stahlbetonfundament nach statischen und konstruktiven
Erfordernissen einschl. Schalung, soweit erforderlich,
herstellen.
Einschl. Herstellung der Statik.
Bewehrung wird nicht gesondert vergütet.
Druckfestigkeitsklasse C 20/25.
Expositionsklasse XD1, XF2.
In Einzelgrößen bis 3,00 m3.
Menge: 25,000 m3

**01.03.0006 Fertigfundamente einbauen**
Fertigfundamente 0,80 x 0,40 x 0,40 m mit eingebauten
Ankerkörben aus Anker 4 x M16, einbauen
einschließlich aller Erdarbeiten.
Menge: 5,000 St

**01.03.0007 Betonsockelstein Rohrpfosten 60mm**
Betonsockelstein mit eingesetzter Guß-Bodenhülse,
für Rohrpfosten 60mm,
Fundament-Typ gem IVZ-Norm A,
Maße: 300x300x750mm,
herstellen, liefern und einbauen.
Menge: 5,000 St

**01.03.0008 Betonsockelstein Rohrpfosten 76mm**
Betonsockelstein mit eingesetzter Guß-Bodenhülse,
für Rohrpfosten 76mm,
Fundament-Typ gem IVZ-Norm A,
Maße: 300x300x750mm,
herstellen, liefern und einbauen.
Menge: 5,000 St

**01.03.0009 Pflastersteine aufnehmen 10/20**
Vor der Durchführung von Gründungs- bzw.
Demontagearbeiten Befestigung aufnehmen.
Material seitlich lagern.
Befestigung = Betonsteinpflaster Regelgröße 10/20
Dicke der Befestigung bis 10 cm.
Menge: 5,000 m2

**01.03.0010 Pflastersteine aufnehmen 25/25**
Vor der Durchführung von Gründungs- bzw.
Demontagearbeiten Befestigung aufnehmen.
Material seitlich lagern.
Befestigung = Betonsteinpflaster Regelgröße 25/25
(Radwegsteine rot und Schutzstreifen grau)
Dicke der Befestigung bis 10 cm.
Menge: 5,000 m2

**01.03.0011 Platten aus Beton aufnehmen 50/50**
Vor der Durchführung von Gründungs- bzw.
Demontagearbeiten Befestigung aufnehmen.
Material seitlich lagern.
Befestigung = Pflasterplatten Regelgröße 50/50
Dicke der Befestigung bis 10 cm.
Menge: 5,000 m2

**01.03.0012 Zuschn. Betonpflasterst. / Platten**
Zuschneiden von Pflastersteinen / Platten aus Beton bis
10cm Dicke.
Regelgröße 10/20; 25/25; 50/50
Menge: 5,000 m

**01.03.0013 Betonpflastersteine setzen 10/20**
Seitlich gelagertes Pflaster setzen.
Betonsteinpflaster 10/20
Dicke der Befestigung bis 10 cm.
Inklusive Herstellung des Feinplanums,
Einschlämmen des Fugenmaterials und
das Abrütteln.
Menge: 5,000 m2

**01.03.0014 Betonpflastersteine setzen 25/25**
Seitlich gelagertes Pflaster setzen.
Betonsteinpflaster 25/25
Dicke der Befestigung bis 10 cm.
Inklusive Herstellung des Feinplanums,
Einschlämmen des Fugenmaterials und
das Abrütteln.
Menge: 5,000 m2

**01.03.0015 Betonplatten setzen 50/50**
Seitlich gelagerte Platten setzen.
Betonsteinplatten 50/50
Dicke der Befestigung bis 10 cm.
Inklusive Herstellung des Feinplanums,
Einschlämmen des Fugenmaterials und
das Abrütteln.
Menge: 5,000 m2

#### Unterabschnitt 01.04 Demontagearbeiten

**01.04.0001 Wegweiser bis 1 m2 abbauen**
Wegweiser abbauen.
Einzelgrößen bis 1,00 m2,
jedoch bis max. 1,00 m Seitenlänge demontieren
und der Verwertung nach Wahl des AN zuführen.
Menge: 10,000 m2

**01.04.0002 Wegweiser 1 - 2 m2 abbauen**
Wegweiser abbauen.
Einzelgrößen über 1,00 m2 bis 2,00 m2
und über 1,00 m Seitenlänge demontieren
und der Verwertung nach Wahl des AN zuführen.
Menge: 10,000 m2

**01.04.0003 Wegweiser 2 - 5 m2 abbauen**
Wegweiser abbauen.
Einzelgrößen über 2,00 m2 bis 5,00 m2 demontieren
und der Verwertung nach Wahl des AN zuführen.
Menge: 25,000 m2

**01.04.0004 Wegweiser über 5 m2 abbauen**
Wegweiser abbauen.
Einzelgrößen über 5,00 m2, demontieren
und der Verwertung nach Wahl des AN zuführen.
Menge: 25,000 m2

**01.04.0005 Gabelständer 500 x 48,3 mm ausbauen**
Gabelständer aus Stahlrohr ausbauen.
Durchmesser 48,3 mm, Wandstärke 2,9 mm,
Spreizung 500 mm, verzinkt.
Einzellängen von 2,00 m bis 5,00 m,
inkl. der Fußplatten, demontieren und der Verwertung
nach Wahl des AN zuführen.
Menge: 10,000 m

**01.04.0006 Gabelständer 500 x 60,3 mm ausbauen**
Gabelständer aus Stahlrohr ausbauen.
Durchmesser 60,3 mm, Wandstärke 2,9 mm,
Spreizung 500 mm, verzinkt.
Einzellängen von 2,00 m bis 5,00 m,
inkl. der Fußplatten, demontieren und der Verwertung
nach Wahl des AN zuführen.
Menge: 10,000 m

**01.04.0007 Gabelständer 750 x 60,3 mm ausbauen**
Gabelständer aus Stahlrohr ausbauen.
Durchmesser 60,3 mm, Wandstärke 2,9 mm,
Spreizung 750 mm, verzinkt.
Einzellängen von 4,00 m bis 6,00 m,
inkl. der Fußplatten, demontieren und der Verwertung
nach Wahl des AN zuführen.
Menge: 10,000 m

**01.04.0008 Gabelständer 1000 x 60,3 mm ausb.**
Gabelständer aus Stahlrohr ausbauen.
Durchmesser 60,3 mm, Wandstärke 2,9 mm,
Spreizung 1000 mm, verzinkt.
Einzellängen von 4,00 m bis 6,00 m,
inkl. der Fußplatten, demontieren und der Verwertung
nach Wahl des AN zuführen.
Menge: 15,000 m

**01.04.0009 Gabelständer 1000 x 76,1 mm ausb.**
Gabelständer aus Stahlrohr ausbauen.
Durchmesser 76,1mm, Wandstärke 2,9 mm,
Spreizung 1000 mm, verzinkt.
Einzellängen von 5,00 m bis 8,00 m,
inkl. der Fußplatten, demontieren und der Verwertung
nach Wahl des AN zuführen.
Menge: 15,000 m

**01.04.0010 Gabelständer 1300 x 76,1 mm ausb.**
Gabelständer aus Stahlrohr ausbauen.
Durchmesser 76,1 mm, Wandstärke 2,9 mm,
Spreizung 1300 mm, verzinkt.
Einzellängen von 5,00 m bis 8,00 m,
inkl. der Fußplatten, demontieren und der Verwertung
nach Wahl des AN zuführen.
Menge: 15,000 m

**01.04.0011 Gabelständer 1300 x 108,0 mm ausb.**
Gabelständer aus Stahlrohr ausbauen.
Durchmesser 108,0 mm, Wandstärke 3,6 mm,
Spreizung 1300 mm, verzinkt.
Einzellängen von 5,00 m bis 8,00 m,
inkl. der Fußplatten, demontieren und der Verwertung
nach Wahl des AN zuführen.
Menge: 15,000 m

**01.04.0012 Trimasten mit Standrohr 48 mm ausb.**
Trimasten mit Standrohr Du. 48 mm ausbauen.
Einzellängen von 2,00 m bis 5,00 m,
inkl. der Fußplatten, demontieren und der Verwertung
nach Wahl des AN zuführen.
Menge: 5,000 m

**01.04.0013 Trimasten mit Standrohr 60 mm ausb.**
Trimasten mit Standrohr Du. 60 mm ausbauen.
Einzellängen von 2,00 m bis 5,00 m,
inkl. der Fußplatten, demontieren und der Verwertung
nach Wahl des AN zuführen.
Menge: 5,000 m

**01.04.0014 Rohrpfosten 60,3 x 2,9 mm ausbauen**
Rohrpfosten ausbauen.
Durchmesser 60,3 mm, Wandstärke 2,9 mm, verzinkt.
Einzellängen von 3,00 m bis 4,00 m,
inkl. der Fußplatten, demontieren und der Verwertung
nach Wahl des AN zuführen.
Menge: 10,000 m

**01.04.0015 Rohrpfosten 76,1 x 2,9 mm ausbauen**
Rohrpfosten ausbauen.
Durchmesser 76,1 mm, Wandstärke 2,9 mm, verzinkt.
Einzellängen von 3,00 m bis 4,00 m,
inkl. der Fußplatten, demontieren und der Verwertung
nach Wahl des AN zuführen.
Menge: 10,000 m

**01.04.0016 Rundrohrmasten 108,0 x 3,6 mm ausb.**
Rundrohrmasten ausbauen.
Durchmesser 108,0 mm, Wandstärke 3,6 mm, verzinkt.
Einzellängen von 4,00 m bis 5,00 m,
inkl. der Fußplatten, demontieren und der Verwertung
nach Wahl des AN zuführen.
Menge: 10,000 m

**01.04.0017 Rundrohrmasten 133,4 x 4,0 mm ausb.**
Rundrohrmasten ausbauen.
Durchmesser 133,4 mm, Wandstärke 4,0 mm, verzinkt.
Einzellängen von 5,00 m bis 6,00 m,
inkl. der Fußplatten, demontieren und der Verwertung
nach Wahl des AN zuführen.
Menge: 10,000 m

**01.04.0018 Rundrohrmasten 152,0 x 4,0 mm ausb.**
Rundrohrmasten ausbauen.
Durchmesser 152,0 mm, Wandstärke 4,0 mm, verzinkt.
Einzellängen von 5,00 m bis 6,00 m,
inkl. der Fußplatten, demontieren und der Verwertung
nach Wahl des AN zuführen.
Menge: 10,000 m

**01.04.0019 Rundrohrmasten 168,3 x 4,0 mm ausb.**
Rundrohrmasten ausbauen.
Durchmesser 168,3 mm, Wandstärke 4,0 mm, verzinkt.
Einzellängen von 6,00 m bis 7,00 m,
inkl. der Fußplatten, demontieren und der Verwertung
nach Wahl des AN zuführen.
Menge: 10,000 m

**01.04.0020 Fundamente bis 1 m3 ausbauen**
Stahlbetonfundamente in Einzelgrößen bis 1,00 m3
ausbauen und der Verwertung nach Wahl des AN zuführen.
Baugrube mit geeignetem Boden verfüllen und verdichten.
Menge: 5,000 m3

**01.04.0021 Fundamente 1 - 1,5 m3 ausbauen**
Stahlbetonfundamente in Einzelgrößen
über 1,00 m3 bis 1,50 m3 ausbauen
und der Verwertung nach Wahl des AN zuführen.
Baugrube mit geeignetem Boden verfüllen und verdichten.
Menge: 5,000 m3

**01.04.0022 Fundamente 1,5 - 2 m3 ausbauen**
Stahlbetonfundamente in Einzelgrößen
über 1,50 m3 bis 2,00 m3 ausbauen
und der Verwertung nach Wahl des AN zuführen.
Baugrube mit geeignetem Boden verfüllen und verdichten.
Menge: 5,000 m3

**01.04.0023 Fundamente über 3 m3 ausbauen**
Stahlbetonfundamente in Einzelgrößen
über 3,00 m3 ausbauen
und der Verwertung nach Wahl des AN zuführen.
Baugrube mit geeignetem Boden verfüllen und verdichten.
Menge: 5,000 m3

**01.04.0024 Betonsockelstein demontieren**
Betonsockelstein,
für Rohrpfosten 76mm oder 60mm,
Fundament-Typ gem IVZ-Norm A,
Maße: 300x340x800mm, ausbauen
und der Verwertung nach Wahl des AN zuführen.
Baugrube mit geeignetem Boden verfüllen und verdichten.
Menge: 5,000 St

**01.04.0025 Befestigungselemente ausbauen**
verzinkte und beschichtete Schildhalter gem RiZ-VZB 20
für trapezförmigen Schilderbrückenriegel einschl.
Halterohre ausbauen.
Halterohr: Durchmesser 76,1 mm, Wandstärke 5,0 mm,
verzinkt, Einzellängen von 2,50 m bis 4,50 m,
demontieren und der Verwertung
nach Wahl des AN zuführen.
Menge: 10,000 St

**01.04.0026 Halterohre ausbauen**
Halterohre ausbauen.
Durchmesser 76,1 mm, Wandstärke 5,0 mm, verzinkt.
Einzellängen von 2,50 m bis 4,50 m,
demontieren und der Verwertung
nach Wahl des AN zuführen.
Menge: 10,000 St

**01.04.0027 Wegweiser über 5 m2 bis 10 m2 dem.**
Vorhandenen Wegweiser demontieren, transportieren und
an einen anderen Standort wieder montieren,
Bodentafel, Schild = 3 mm dick, profilverstärkt, Profil
3.
Einzelgrößen von 5,00 m2 bis 10m2,
Transportweg bis 15km.
Menge: 2,000 St

**01.04.0028 Wegweiser über 10 m2 bis 20 m2 dem.**
Vorhandenen Wegweiser demontieren, transportieren und
an einen anderen Standort wieder montieren,
Bodentafel, Schild = 3 mm dick, profilverstärkt, Profil
3.
Einzelgrößen von 10,00 m2 bis 20m2,
Transportweg bis 15km.
Menge: 2,000 St

#### Unterabschnitt 01.05 Tragkonstruktionen

**01.05.0001 Gabelständer 350 x 48,3 mm aufst.**
Gabelständer aus Stahlrohr aufstellen.
Durchmesser 48,3 mm, Wandstärke 2,9 mm
Spreizung 350 mm, verzinkt.
Einzellängen von 2,00 m bis 5,00 m,
incl. angeschweißter Fußplatten,
einschl. der Befestigungselemente zur Anbringung
des Schildes am Mast.
Menge: 10,000 m

**01.05.0002 Ankerkorb einbauen, 120 x 350 mm**
Ankerkorb 120 x 350 mm,
aus Anker 4 St. M16 x 400
in das Fundament einbauen.
Menge: 2,000 St

**01.05.0003 Gabelständer 500 x 48,3 mm aufst.**
Gabelständer aus Stahlrohr aufstellen.
Durchmesser 48,3 mm, Wandstärke 2,9 mm
Spreizung 500 mm, verzinkt.
Einzellängen von 2,00 m bis 5,00 m,
incl. angeschweißter Fußplatten,
einschl. der Befestigungselemente zur Anbringung
des Schildes am Mast.
Menge: 10,000 m

**01.05.0004 Ankerkorb einbauen, 120 x 350 mm**
Ankerkorb 120 x 350 mm,
aus Anker 4 St. M16 x 400
in das Fundament einbauen.
Menge: 2,000 St

**01.05.0005 Gabelständer 500 x 60,3 mm aufst.**
Gabelständer aus Stahlrohr aufstellen.
Durchmesser 60,3 mm, Wandstärke 2,9 mm
Spreizung 500 mm, verzinkt.
Einzellängen von 3,00 m bis 5,00 m,
incl. angeschweißter Fußplatten,
einschl. der Befestigungselemente zur Anbringung
des Schildes am Mast.
Menge: 10,000 m

**01.05.0006 Ankerkorb einbauen, 140 x 500 mm**
Ankerkorb, 140 x 500 mm,
Anker aus 4 St. M20 x 500
in das Fundament einbauen.
Menge: 2,000 St

**01.05.0007 Gabelständer 750 x 60,3 mm aufst.**
Gabelständer aus Stahlrohr aufstellen.
Durchmesser 60,3 mm, Wandstärke 2,9 mm
Spreizung 750 mm, verzinkt.
Einzellängen von 4,00 m bis 7,00 m,
incl. angeschweißter Fußplatten,
einschl. der Befestigungselemente zur Anbringung
des Schildes am Mast.
Menge: 10,000 m

**01.05.0008 Gabelständer 1000 x 60 mm aufst.**
Gabelständer aus Stahlrohr aufstellen.
Durchmesser 60 mm, Wandstärke 2,9 mm
Spreizung 1000 mm, verzinkt.
Einzellängen von 4,00 m bis 7,00 m,
incl. angeschweißter Fußplatten,
einschl. der Befestigungselemente zur Anbringung
des Schildes am Mast.
Menge: 10,000 m

**01.05.0009 Ankerkorb einbauen, 140 x 750 mm**
Ankerkorb, 140 x 750 mm,
Anker 4 St. M20 x 500
in das Fundament einbauen.
Menge: 2,000 St

**01.05.0010 Gabelständer 1000 x 76,1 mm aufst.**
Gabelständer aus Stahlrohr aufstellen.
Durchmesser 76,1 mm, Wandstärke 2,9 mm
Spreizung 1000 mm, verzinkt.
Einzellängen von 5,00 m bis 8,00 m,
incl. angeschweißter Fußplatten,
einschl. der Befestigungselemente zur Anbringung
des Schildes am Mast.
Menge: 10,000 m

**01.05.0011 Ankerkorb einbauen, 170 x 1000 mm**
Ankerkorb, 170 x 1000 mm,
aus Anker 4 St. M20 x 500
in das Fundament einbauen.
Menge: 2,000 St

**01.05.0012 Gabelständer 1300 x 76,1 mm aufst.**
Gabelständer aus Stahlrohr aufstellen.
Durchmesser 76,1 mm, Wandstärke 2,9 mm
Spreizung 1300 mm, verzinkt.
Einzellängen von 5,00 m bis 8,00 m,
incl. angeschweißter Fußplatten,
einschl. der Befestigungselemente zur Anbringung
des Schildes am Mast.
Menge: 10,000 m

**01.05.0013 Ankerkorb einbauen, 200 x 1300 mm**
Ankerkorb 200 x 1300 mm,
aus Anker 4 St. M30 x 750
in das Fundament einbauen.
Menge: 2,000 St

**01.05.0014 Rohrpfosten 60,3 x 2,9 mm aufst.**
Rohrpfosten aufstellen.
Durchmesser 60,3
 mm, Wandstärke 2,9 mm, verzinkt,
Einzellängen von 3,00 m bis 5,00 m,
incl. angeschweißter Fußplatten,
einschl. der Befestigungselemente zur Anbringung
des Schildes am Mast.
Menge: 5,000 m

**01.05.0015 Rohrpfosten 76,1 x 2,9 mm aufst.**
Rohrpfosten aufstellen.
Durchmesser 76,1 mm, Wandstärke 2,9 mm, verzinkt,
Einzellängen von 3,00 m bis 5,00 m,
incl. angeschweißter Fußplatten,
einschl. der Befestigungselemente zur Anbringung
des Schildes am Mast.
Menge: 5,000 m

**01.05.0016 Rundrohrmasten 108 x 3,6 mm aufst.**
Rohrmasten aufstellen.
Durchmesser 108,0 mm, Wandstärke 3,6 mm, verzinkt.
Einzellängen von 4,00 m bis 6,00 m,
incl. angeschweißter Fußplatten,
einschl. der Befestigungselemente zur Anbringung
des Schildes am Mast.
Menge: 5,000 m

**01.05.0017 Ankerkorb einbauen, 180 x 180 mm**
Ankerkorb, 180 x 180 mm,
aus Anker 4 St. M16 x 400
in das Fundament einbauen.
Menge: 2,000 St

**01.05.0018 Rundrohrmasten 133 x 4,0 mm aufst.**
Rohrmasten aufstellen.
Durchmesser 133,0 mm, Wandstärke 4,0 mm verzinkt,
Einzellängen 5,00 m bis 7,50 m,
incl. angeschweißter Fußplatten,
einschl. der Befestigungselemente zur Anbringung
des Schildes am Mast.
Menge: 3,000 m

**01.05.0019 Rundrohrmasten 152 x 4,0 mm aufst.**
Rohrmasten aufstellen.
Durchmesser 152,0 mm, Wandstärke 4,0 mm verzinkt,
Einzellängen 5,00 m bis 7,50 m,
incl. angeschweißter Fußplatten,
einschl. der Befestigungselemente zur Anbringung
des Schildes am Mast.
Menge: 3,000 m

**01.05.0020 Rundrohrmasten 168 x 4,0 mm aufst.**
Rohrmasten aufstellen.
Durchmesser 168,3 mm, Wandstärke 4,0 mm verzinkt.
Einzellängen, 5,00 bis 8,00 m,
incl. angeschweißter Fußplatten,
einschl. der Befestigungselemente zur Anbringung
des Schildes am Mast.
Menge: 3,000 m

**01.05.0021 Rundrohrmasten 177 x 4,5 mm aufst.**
Rohrmasten aufstellen.
Durchmesser 177,0 mm, Wandstärke 4,5 mm verzinkt.
Einzellängen, 5,00 bis 8,00 m,
incl. angeschweißter Fußplatten,
einschl. der Befestigungselemente zur Anbringung
des Schildes am Mast.
Menge: 3,000 m

**01.05.0022 Ankerkorb einbauen, 160 x 270 mm**
Ankerkorb, 160 x 270 mm,
aus Anker 4 St. M20 x 500
in das Fundament einbauen.
Menge: 2,000 St

**01.05.0023 Rundrohrmasten 193 x 4,5 mm aufst.**
Rohrmasten aufstellen.
Durchmesser 193,7 mm, Wandstärke 4,5 mm verzinkt.
Einzellängen 6,00 m bis 9,00 m,
incl. angeschweißter Fußplatten,
einschl. der Befestigungselemente zur Anbringung
des Schildes am Mast.
Menge: 3,000 m

**01.05.0024 Rundrohrmasten 219 x 4,5 mm aufst.**
Rohrmasten aufstellen.
Durchmesser 219,0 mm, Wandstärke 4,5 mm verzinkt.
Einzellängen von 6,00 m bis 8,00 m,
incl. angeschweißter Fußplatten,
einschl. der Befestigungselemente zur Anbringung
des Schildes am Mast.
Menge: 3,000 m

**01.05.0025 Ankerkorb einbauen, 253 x 320 mm**
Ankerkorb, 253 x 320 mm,
aus Anker 6 St. M20 x 500
in das Fundament einbauen.
Menge: 2,000 St

**01.05.0026 Rundrohrmasten 244 x 5,0 mm aufst.**
Rohrmasten aufstellen.
Durchmesser 244,0 mm, Wandstärke 5,0 mm verzinkt.
Einzellängen von 6,00 bis 8,00 m,
incl. angeschweißter Fußplatten,
einschl. der Befestigungselemente zur Anbringung
des Schildes am Mast.
Menge: 3,000 m

**01.05.0027 Ankerkorb einbauen, 342 x 392 mm**
Ankerkorb, 342 x 392 mm,
aus Anker 6 St. M24 x 600
in das Fundament einbauen.
Menge: 2,000 St

**01.05.0028 Befestigungselemente ändern/anp.**
Verzinkte und beschichtete Schildhalter einschl.
Halterohr gem. RiZ-VZB 20 am Schilderbrückenriegel
geringfügig versetzen.
Menge: 5,000 St

**01.05.0029 Halterohre 2,50m liefern und mont.**
Halterohre d=76,1 x 5 mm; 2,50m lang, mit
Abrutschsicherung, liefern und montieren.
Menge: 3,000 St

**01.05.0030 Halterohre 3,00m liefern und mont.**
Halterohre d=76,1 x 5 mm; 3,00m lang, mit
Abrutschsicherung, liefern und montieren.
Menge: 3,000 St

**01.05.0031 Halterohre 3,50m liefern und mont.**
Halterohre d=76,1 x 5 mm; 3,50m lang, mit
Abrutschsicherung, liefern und montieren.
Menge: 3,000 St

**01.05.0032 Halterohre 4,00m liefern und mont.**
Halterohre d=76,1 x 5 mm; 4,00m lang, mit
Abrutschsicherung, liefern und montieren.
Menge: 3,000 St

**01.05.0033 Halterohre 4,50m liefern und mont.**
Halterohre d=76,1 x 5 mm; 4,50m lang, mit
Abrutschsicherung, liefern und montieren.
Menge: 3,000 St

#### Unterabschnitt 01.06 Wegweiser herstellen und aufstellen

**01.06.0001 Wegweiser bis 1 m2, Typ RA2, C**
Wegweiser nach Vorgaben des AG
mit Reflexions-Klasse RA2, C weiß oder gelb.
Andersfarbige Einsätze werden nicht gesondert vergütet.
Einzelgrößen bis 1,00 m2,
jedoch bis max. 1,00 m Seitenlänge,
einschl. sämtlicher Befestigungselemente montieren.
Menge: 5,000 m2

**01.06.0002 Wegweiser bis 1 m2, Typ RA3, C**
Wegweiser nach Vorgaben des AG
mit Reflexions-Klasse RA3, C weiß oder gelb.
Andersfarbige Einsätze werden nicht gesondert vergütet.
Einzelgrößen bis 1,00 m2,
jedoch bis max. 1,00 m Seitenlänge,
einschl. sämtlicher Befestigungselemente montieren.
Menge: 5,000 m2

**01.06.0003 Wegweiser 1 - 2 m2, Typ RA2, C**
Wegweiser nach Vorgaben des AG
mit Reflexions-Klasse RA2, C blau, weiß oder gelb
Andersfarbige Einsätze werden nicht gesondert vergütet.
Einzelgrößen über 1,00 m2 bis 2,00 m2.
Über 1 m Seitenlänge,
einschl. sämtlicher Befestigungselemente montieren.
Menge: 10,000 m2

**01.06.0004 Wegweiser 1 - 2 m2, Typ RA3, C**
Wegweiser nach Vorgaben des AG
mit Reflexions-Klasse RA3, C blau, weiß oder gelb
Andersfarbige Einsätze werden nicht gesondert vergütet.
Einzelgrößen über 1,00 m2 bis 2,00 m2.
Über 1 m Seitenlänge,
einschl. sämtlicher Befestigungselemente montieren.
Menge: 10,000 m2

**01.06.0005 Wegweiser 2 - 5 m2, Typ RA2, C**
Wegweiser nach Vorgaben des AG
mit Reflexions-Klasse RA2, C blau, weiß oder gelb.
Andersfarbige Einsätze werden nicht gesondert vergütet.
Einzelgrößen über 2,00 m2 bis 5,00 m2,
einschl. sämtlicher Befestigungselemente montieren.
Menge: 25,000 m2

**01.06.0006 Wegweiser 2 - 5 m2, Typ RA3, C**
Wegweiser nach Vorgaben des AG
mit Reflexions-Klasse RA3, C blau, weiß oder gelb.
Andersfarbige Einsätze werden nicht gesondert vergütet.
Einzelgrößen über 2,00 m2 bis 5,00 m2,
einschl. sämtlicher Befestigungselemente montieren.
Menge: 25,000 m2

**01.06.0007 Wegweiser üb. 5 m2, Typ RA2, C**
Wegweiser nach Vorgaben des AG
mit Reflexions-Klasse RA2, C weiß, gelb oder blau.
Andersfarbige Einsätze werden nicht gesondert vergütet.
Einzelgrößen über 5,00 m2,
einschl. sämtlicher Befestigungselemente montieren.
Menge: 50,000 m2

**01.06.0008 Wegweiser üb. 5 m2, Typ RA3, C**
Wegweiser nach Vorgaben des AG
mit Reflexions-Klasse RA3, C weiß, gelb oder blau.
Andersfarbige Einsätze werden nicht gesondert vergütet.
Einzelgrößen über 5,00 m2,
einschl. sämtlicher Befestigungselemente montieren.
Menge: 50,000 m2

**01.06.0009 Wegweiser üb. 5 m2, Antitau RA2, C**
Wegweiser nach Vorgaben des AG
mit Reflexions-Klasse RA2, C blau, weiß oder gelb,
Antitau.
Andersfarbige Einsätze werden nicht gesondert vergütet.
Einzelgrößen über 5,00 m2,
einschl. sämtlicher Befestigungselemente montieren.
Menge: 50,000 m2

**01.06.0010 Wegweiser üb. 5 m2, Antitau RA 3, C**
Wegweiser nach Vorgaben des AG
mit Reflexions-Klasse RA3, C blau, weiß oder gelb,
Antitau.
Andersfarbige Einsätze werden nicht gesondert vergütet.
Einzelgrößen über 5,00 m2,
einschl. sämtlicher Befestigungselemente montieren.
Menge: 50,000 m2

USt %: 19,00
